# Borde de piscina con piezas de remate prefabricadas de hormigón, de 40x100 cm, color blanco, acabado cepillado

- Propiedad del archivo: CYPE INGENIEROS, S.A.
- Formato: FIEBDC-3/2002
- Divisa: EUR
- Costes indirectos: 3.00 %
- IVA: 21.00 %

## U Urbanización interior de la parcela

### UP Piscinas

#### UPR Remates prefabricados

**UPR010** m Borde de piscina con piezas de remate prefabricadas de hormigón, de 40x100 cm, color blanco, acabado cepillado.
Formación de borde de piscina con piezas de remate, prefabricadas de hormigón, antideslizantes, de 40x100 cm, color blanco, acabado cepillado, recibido con mortero de cemento, industrial, M-5. Incluso p/p de tratamiento de juntas, montaje, colocación y recibido.
Incluye: Replanteo de las piezas. Colocación con mortero de las piezas alineadas, con una ligera pendiente hacia el exterior. Relleno de juntas y limpieza de las piezas.
Criterio de medición de proyecto: Longitud medida según documentación gráfica de Proyecto.
Criterio de medición de obra: Se medirá la longitud realmente ejecutada según especificaciones de Proyecto.

| Código | Ud | Descripción | Rendimiento | Precio | Importe |
|---|---|---|---|---|---|
| mt47prp050a | m | Remate de piscina, prefabricado de hormigón, antideslizante, de 40x100 cm, color blanco, acabado cepillado. (material) | 1.050 | 37.60 | 39.48 |
| mt08aaa010a | m³ | Agua. (material) | 0.006 | 1.50 | 0.01 |
| mt09mif010ca | t | Mortero industrial para albañilería, de cemento, color gris, categoría M-5 (resistencia a compresión 5 N/mm²), suministrado en sacos, según UNE-EN 998-2. (material) | 0.028 | 32.25 | 0.90 |
| mt09moe030 | m³ | Mortero especial extrafino. (material) | 0.001 | 123.50 | 0.12 |
| mo041 | h | Oficial 1ª construcción de obra civil. (mano de obra) | 0.244 | 17.24 | 4.21 |
| mo087 | h | Ayudante construcción de obra civil. (mano de obra) | 0.205 | 16.13 | 3.31 |
| % | % | Costes directos complementarios | 2 % | 48.03 | 0.96 |
|  |  | Costes directos |  |  | 48.99 |
